# Calibrador de circuitos con perilla de ajuste rápido Fluke 707

- Propiedad del archivo: CONSTRUNARIO
- Formato: FIEBDC-3/2012
- Programa: Construnario Versión 3.30
- Fecha de los precios: 07/10/2015
- Divisa: EUR

**Fluke 707** u Calibrador de circuitos con perilla de ajuste rápido Fluke 707
La herramienta rápida para comprobar lazos con una sola mano. Para calibrar, sólo tiene que hacer click. Esta solución funcional combina las mejores características del calibrador de lazo de botón y mando y ofrece: - Pantalla de gran tamaño e interfaz “quick-click” simple para una utilización sencilla con una sola mano. - Medida mA y lectura de porcentaje simultáneas para una interpretación rápida y fácil de las lecturas. - Precisión en mA del 0,015%, superior a otros calibradores de lazo de esta gama de precios. - Resolución de 1 µA para generación de mA, simulación y medición. - Botón de pasos del 25% para comprobaciones de linealidad rápidas y fáciles. - "Span Check" 0-100% para verificar rápidamente el cero y el final de escala. - Funciones seleccionables de rampa lenta, rampa rápida y rampa incremento para proporcionar lecturas precisas para pruebas funcionales de rotación y lazo. - Alimentación interna de lazo de 24 voltios, de forma que se puede habilitar y leer un transmisor al mismo tiempo sin transportar un multímetro digital. - Mide V DC hasta 28 V. - Batería estándar de 9 V que facilita el cambio sin romper el sello de calibración - Modos de arranque predeterminado de 0-20 mA o 4-20 mA. - Mando de selección de ajuste de salida innovador con una resolución de 1 µA y 100. - El modo HART™ conecta el resistor de 250 O en serie con un lazo de 24 V para la compatibilidad con comunicadores HART.
