# Calibrador Volt/mA Fluke 715

- Propiedad del archivo: CONSTRUNARIO
- Formato: FIEBDC-3/2012
- Programa: Construnario Versión 3.30
- Fecha de los precios: 07/10/2015
- Divisa: EUR

**Fluke 715** u Calibrador Volt/mA Fluke 715
- Mide señales de corriente de lazo (0-20 mA, 4-20 mA) con una alta precisión del 0,015% y resolución de 1 mA. - Mide señales de salida de tensión de líneas de comunicación y transmisores. - Genera o simula corrientes de lazo de 24 mA. - Genera tensiones de 100 mV o 10V. - Alimentación de lazo de 24 V con medida simultánea de la corriente. - Mejora en las medidas de corriente y tensión, y precisión en la generación. - Mayor vida útil de la batería. - Resistor HART de 250 ohmios con alimentación de lazo. - Funda con compartimento para los cables de prueba. - Compatible con el sistema magnético de sujeción del kit de herramientas. - Función de salida de rampa lineal y de incremento. - Ajustes de escala y cero configurables.
