# Calibrador de lazo intrinsicamente seguro 707Ex

- Propiedad del archivo: CONSTRUNARIO
- Formato: FIEBDC-3/2012
- Programa: Construnario Versión 3.30
- Fecha de los precios: 07/10/2015
- Divisa: EUR

**Fluke 707Ex** u Calibrador de lazo intrinsicamente seguro 707Ex
- Pantalla de gran tamaño y mando “quick-click” para una utilización sencilla con una sola mano. - Medida de mA y lectura de porcentaje simultáneas para una interpretación rápida y fácil. - Precisión en mA del 0,015%, superior a otros calibradores de lazo de esta gama de precios. - Resolución de 1 µA para generación, simulación y medición de mA. - Botón de pasos del 25% para comprobaciones de linealidad rápidas y fáciles. - Span Check 0-100% para verificar rápidamente el cero y el final de escala. - Funciones seleccionables de rampa lenta, rampa rápida y escalones para realizar pruebas funcionales del lazo 4-20 mA y de posicionadores de válvulas. - Alimentación interna de lazo de 24 voltios, para alimentar y leer un transmisor al mismo tiempo sin necesidad de transportar un multímetro digital adicional. - Mide V DC hasta 28 V. - Batería de 9 V de fácil acceso. - Modos de arranque predeterminado de 0-20 mA o 4-20 mA. - Mando innovador de selección de la corriente de salida con una resolución de 1 µA y 100 µA. - El modo HART® conecta una resistencia interna del calibrador en serie con el lazo para asegurar la compatibilidad con comunicadores HART.
