# Pinza amperimétrica mA para procesos Fluke 771

- Propiedad del archivo: CONSTRUNARIO
- Formato: FIEBDC-3/2012
- Programa: Construnario Versión 3.30
- Fecha de los precios: 07/10/2015
- Divisa: EUR

**Fluke 771** u Pinza amperimétrica mA para procesos Fluke 771
- Mejor precisión de su categoría: 0,2 %. - Resolución y sensibilidad de 0,01 mA. - Medidas de señales de 4 a 20 mA sin "romper el circuito". - Medida de señales de mA de un PLC y señal analógica de entrada/salida del sistema de control. - Pantalla doble con retroiluminación con medidas de mA y porcentaje en escala de 4 a 20 mA. - Foco para iluminar cables en zonas con iluminación insuficiente. - Pinza extraíble con cable de extensión para medidas en zonas de difícil acceso. - Medida de señales 10 a 50 mA en sistemas de control antiguos con un rango de 99,9 mA. - Cambio automático de la salida de 4 a 20 mA para comprobación a distancia. - Características de ahorro de energía, desconexión automática, desconexión de retroiluminación para prolongar la vida útil de las baterías. - Función de retención de valores que captura y muestra las medidas cambiantes.
