# Pinza amperimétrica mA para procesos Fluke 773

- Propiedad del archivo: CONSTRUNARIO
- Formato: FIEBDC-3/2012
- Programa: Construnario Versión 3.30
- Fecha de los precios: 07/10/2015
- Divisa: EUR

**Fluke 773** u Pinza amperimétrica mA para procesos Fluke 773
- Mejor precisión de su categoría: 0,2 %. - Resolución y sensibilidad de 0,01 mA. - Medidas de señales de 4 a 20 mA sin "romper el circuito". - Medida de señales de mA de un PLC y señal analógica de entrada/salida del sistema de control. - Pantalla doble con retroiluminación con medidas de mA y porcentaje en escala de 4 a 20 mA. - Foco para iluminar cables en zonas con iluminación insuficiente. - Pinza extraíble con cable de extensión para medidas en zonas de difícil acceso. - Medida de señales 10 a 50 mA en sistemas de control antiguos con un rango de 99,9 mA. - Cambio automático de la salida de 4 a 20 mA para comprobación a distancia. - Características de ahorro de energía, desconexión automática, desconexión de retroiluminación para prolongar la vida útil de las baterías. - Función de retención de valores que captura y muestra las medidas cambiantes. - Medida de señales de 4 a 20 mA con medida interna del circuito. - Medida simultánea de mA en el circuito con alimentación de lazo de 24 V para la conexión y comprobación de transmisores. - Generación de señales de 4 a 20 mA para pruebas de E/S o I/P de los sistemas de control. - Salida de mA de rampa lineal o de incremento de un 25%. - Cambio automático de la salida de 4 a 20 mA para comprobación a distancia. - Medida de tensión CC para verificar fuentes de alimentación de 24V o señales de tensión E/S - Generación de tensión CC para comprobación de dispositivos de entrada que aceptan una señal de 1 a 5 voltios o de 0 a 10 voltios. - La salida graduada de mA proporciona una señal continua de mA que corresponde a la señal de 4 a 20 mA medida con la pinza amperimétrica mA. - Permite el registro de señales mA en un dispositivo de registro independiente sin interrumpir el circuito. - La señal de salida de mA permite a un multímetro digital con registro de datos o a cualquier otro dispositivo registrar la señal de 4 a 20 mA sin interrumpir el circuito. - Salida/entrada de mA: medida simultánea de la señal de mA con la pinza y generación de una señal de mA. - Aplicación de una señal de entrada de mA a un dispositivo y medición de la salida de 4 a 20 mA en dispositivos como válvulas o aislantes de mA. - Salida de tensión de salida de rampa lineal o de incremento de un 25%. - Cambio automático de la salida de tensión para comprobación a distancia.
