# Termómetro por infrarrojos intrínsecamente seguro Fluke 568 Ex

- Propiedad del archivo: CONSTRUNARIO
- Formato: FIEBDC-3/2012
- Programa: Construnario Versión 3.30
- Fecha de los precios: 07/10/2015
- Divisa: EUR

**Fluke 568 Ex** u Termómetro por infrarrojos intrínsecamente seguro Fluke 568 Ex
Con un diseño ergonómico resistente y de uso fácil el Fluke 568 es apto para su uso en entornos industriales, eléctricos y mecánicos. - Cumple las certificaciones intrínsecamente seguras de la clase I división 1 y 2 o zona 1 y 2 para entornos peligrosos de agencias de seguridad reconocidas en todo el mundo. - Medición -40 °C a 800 °C /-40 °F a 1472 °F. - Maletín para transportar el Termómetro de infrarrojos de manera segura a las zonas peligrosas. - Acceda fácilmente a funciones avanzadas mediante los botones de teclas programables y la pantalla gráfica. - Mida objetos pequeños a distancia con una relación de distancia-objetivo de 50:1 - Compatible con la sonda termopar tipo K (KTC). - Mida con confianza una amplia variedad de superficies gracias a la función de emisividad ajustable y la tabla de materiales incluida. - Capture hasta 99 puntos de datos. - Solucione problemas en equipos con total confianza, con una precisión de medición de ± 1 %. - Versátil interfaz con cinco idiomas para elegir. - Garantía de dos años.
