# Analizador de vibraciones 810

- Propiedad del archivo: CONSTRUNARIO
- Formato: FIEBDC-3/2012
- Programa: Construnario Versión 3.30
- Fecha de los precios: 07/10/2015
- Divisa: EUR

**Fluke 810** u Analizador de vibraciones 810
- La identificación y localización conjunta de las averías mecánicas más comunes (rodamientos, alineación incorrecta, desequilibrio, holguras) concentra los trabajos de mantenimiento en el origen del problema, reduciendo los tiempos de parada no planificados. - El nivel general de vibraciones le permite evaluar rápidamente el estado general de la máquina directamente desde la pantalla de diagnóstico. - La escala con indicaciones de gravedad de la avería (leve, moderada, grave, crítica) ayuda a priorizar el trabajo de mantenimiento. - Las recomendaciones de reparación advierten a los técnicos sobre las medidas correctoras. - Los informes de diagnóstico detallados y los diagramas de espectro ayudan a confirmar la calidad de los datos y delimitan el origen de los fallos - La ayuda en pantalla sensible al contexto ofrece consejos en tiempo real y sirve de guía a los nuevos usuarios. - La configuración flexible de la velocidad de la máquina permite probar un amplio abanico de activos, incluyendo correas de transmisión, cajas de cambios y engranajes cónicos. - La memoria integrada ampliable de 2GB proporciona espacio suficiente para los datos de sus máquinas. - La función de autocomprobación garantiza un rendimiento óptimo y más tiempo para el trabajo. - El tacómetro láser proporciona precisión en la medida de la velocidad de las máquinas en funcionamiento y favorece un diagnóstico seguro. - El acelerómetro triaxial reduce en 2/3 el tiempo de medida comparado con un sistema que utilice acelerómetros de eje único. - El software Viewer para PC amplía la capacidad de almacenamiento de datos y el seguimiento de los equipos.
