# Estroboscopio LED 820-2

- Propiedad del archivo: CONSTRUNARIO
- Formato: FIEBDC-3/2012
- Programa: Construnario Versión 3.30
- Fecha de los precios: 07/10/2015
- Divisa: EUR

**Fluke 820-2** u Estroboscopio LED 820-2
- Matriz de 7 LED de alta intensidad: 4.800 Lux a 6.000 FPM/30 cm. - Fuente de luz de estado sólido LED de alto rendimiento con características de destello uniforme que permiten velocidades de destello más altas: 30-300.000 FPM (destellos por minuto). - Modulación de ancho de pulso digital para imágenes excepcionalmente nítidas a velocidades elevadas. - Diseño robusto y duradero que utiliza LEDs de estado sólido sin filamentos, gases, cavidades huecas ni cristal (caídas de un metro). - Sistema de control de precisión de cuarzo que proporciona una alta precisión: 0,02 % (± 1 dígito). - Pantalla LCD de varias líneas. - Comprobación de la velocidad de giro de las máquinas sin utilizar contacto físico ni cintas reflectantes. - Adelantamiento o retardo de la sincronización de los destellos para ver los dientes de un engranaje, superficies cortantes, repeticiones o imágenes en deriva. - Sencillo manejo pulsando un botón con botones 2x y ÷2 para un ajuste fácil.
