# Alineador láser de ejes 830

- Propiedad del archivo: CONSTRUNARIO
- Formato: FIEBDC-3/2012
- Programa: Construnario Versión 3.30
- Fecha de los precios: 07/10/2015
- Divisa: EUR

**Fluke 830** u Alineador láser de ejes 830
- La tecnología de medición por láser único permite reducir los errores de rebote y ofrece datos más precisos. - La intuitiva interfaz de usuario guiada permite completar de un modo rápido y sencillo el alineamiento de las máquinas. - El modo de medición con brújula permite mediciones flexibles, fiables y repetibles utilizando un inclinómetro electrónico integrado. - La comprobación dinámica de la tolerancia de la máquina proporciona una evaluación continua de los ajustes de alineamiento para que sepa cuándo se encuentra su máquina en un rango aceptable. - El exclusivo modo de ampliación maneja los problemas de alineamiento importantes aumentando de forma virtual el tamaño del detector láser. - La protección de los datos garantiza que los datos se encuentran donde los necesita con funciones de almacenar automáticamente y reanudar.
