# TL910 Puntas de prueba para electrónica (con puntas intercambiables)

- Propiedad del archivo: CONSTRUNARIO
- Formato: FIEBDC-3/2012
- Programa: Construnario Versión 3.30
- Fecha de los precios: 07/10/2015
- Divisa: EUR

**TL910** u TL910 Puntas de prueba para electrónica (con puntas intercambiables)
- Puntas muy pequeñas, 1 mm, para acceder a puntos de prueba difíciles. - Longitud de la punta de hasta 100 mm; longitud del cable de prueba: 1 m. - Se incluye: 3 juegos de puntas doradas con muelle y 2 juegos de puntas de acero inoxidable CAT II 1000 V, 3 A. - Un año de garantía.
