# TP912 Puntas de prueba de repuesto para TL910

- Propiedad del archivo: CONSTRUNARIO
- Formato: FIEBDC-3/2012
- Programa: Construnario Versión 3.30
- Fecha de los precios: 07/10/2015
- Divisa: EUR

**TP912** u TP912 Puntas de prueba de repuesto para TL910
- Puntas de repuesto para TL910. - Cinco juegos de puntas chapadas en oro y acero inoxidable. - Un año de garantía.
