# TL40 Juego de cables de prueba con punta retraíble

- Propiedad del archivo: CONSTRUNARIO
- Formato: FIEBDC-3/2012
- Programa: Construnario Versión 3.30
- Fecha de los precios: 07/10/2015
- Divisa: EUR

**TL40** u TL40 Juego de cables de prueba con punta retraíble
- Cables de prueba (rojo, negro) con puntas afiladas ajustables a la longitud deseada de 0 a 76 mm. - Puntas de sonda duras de larga duración. - Cables de prueba flexibles aislados con silicona. - Categoría de seguridad CAT II 600 V, 3 A.
