# TL940 Juego de cables de prueba con mini-gancho

- Propiedad del archivo: CONSTRUNARIO
- Formato: FIEBDC-3/2012
- Programa: Construnario Versión 3.30
- Fecha de los precios: 07/10/2015
- Divisa: EUR

**TL940** u TL940 Juego de cables de prueba con mini-gancho
- Cables de prueba (rojo, negro) con conectores tipo banana de 4 mm y mini-ganchos. - Apertura de los mini-ganchos de 1,5 mm. - Cables aislados de PVC de 90 cm de longitud. - 30 V rms ó 60 V CC, 5 A.
