# TL950 Juego de cables de prueba con mini-pinza

- Propiedad del archivo: CONSTRUNARIO
- Formato: FIEBDC-3/2012
- Programa: Construnario Versión 3.30
- Fecha de los precios: 07/10/2015
- Divisa: EUR

**TL950** u TL950 Juego de cables de prueba con mini-pinza
- Cables de prueba (rojo, negro) con conectores tipo banana de 4 mm y mini-pinzas. - Mini-pinzas con apertura de hasta 2,3 mm. - Cables aislados de PVC de 90 cm de longitud. - 30 V rms ó 60 V CC, 5 A.
