# TL960 Juego de cables de prueba con micro-gancho

- Propiedad del archivo: CONSTRUNARIO
- Formato: FIEBDC-3/2012
- Programa: Construnario Versión 3.30
- Fecha de los precios: 07/10/2015
- Divisa: EUR

**TL960** u TL960 Juego de cables de prueba con micro-gancho
- Cables de prueba (rojo, negro) con conectores tipo banana de 4 mm y micro-ganchos. - Apertura de los micro-ganchos de 1 mm. - Cables aislados de PVC de 90 cm de longitud. - 30 V rms ó 60 V CC, 15 A.
