# TL930 Juego de cables multiconexión (60cm)

- Propiedad del archivo: CONSTRUNARIO
- Formato: FIEBDC-3/2012
- Programa: Construnario Versión 3.30
- Fecha de los precios: 07/10/2015
- Divisa: EUR

**TL930** u TL930 Juego de cables multiconexión (60cm)
- 1 par (rojo, negro) de cables multiconexión con conector tipo banana de 4 mm. - Conectores tipo banana en baño de níquel. - Cables aislados de PVC de 61 cm de longitud. - 30 V rms ó 60 V CC, 8 A.
