# TL935 Juego de cables (60, 90 & 120cm)

- Propiedad del archivo: CONSTRUNARIO
- Formato: FIEBDC-3/2012
- Programa: Construnario Versión 3.30
- Fecha de los precios: 07/10/2015
- Divisa: EUR

**TL935** u TL935 Juego de cables (60, 90 & 120cm)
- 3 conjuntos (pares rojos y negros) de cables multiconexión con conector tipo banana de 4 mm. - Conectores tipo banana en baño de níquel. - Cables aislados de PVC de 60 cm, 90 cm y 120 cm de longitud. - 30 V rms ó 60 V CC, 8 A.
