# TL80A-1 Juego de cables de prueba básico para aplicaciones electrónicas

- Propiedad del archivo: CONSTRUNARIO
- Formato: FIEBDC-3/2012
- Programa: Construnario Versión 3.30
- Fecha de los precios: 07/10/2015
- Divisa: EUR

**TL80A -1** u TL80A-1 Juego de cables de prueba básico para aplicaciones electrónicas
- Una pareja de cables de prueba (uno rojo y otro negro) de 1 m de longitud aislados con silicona, pinza de cocodrilo y extensor de puntas de prueba. - C75 estuche flexible de transporte.
