# TP920 Kit de adaptadores de puntas de prueba

- Propiedad del archivo: CONSTRUNARIO
- Formato: FIEBDC-3/2012
- Programa: Construnario Versión 3.30
- Fecha de los precios: 07/10/2015
- Divisa: EUR

**TP920** u TP920 Kit de adaptadores de puntas de prueba
- Juego de adaptadores encajables para las puntas de prueba TL71 y TL75. - Adaptadores de prueba de CI, puntas de sonda ampliadas, pinzas de cocodrilo medias (abertura máx. 7,6 mm). - CAT III 300 V, 3 A. - Un año de garantía.
