# TL970 Juego de gancho y pinzas

- Propiedad del archivo: CONSTRUNARIO
- Formato: FIEBDC-3/2012
- Programa: Construnario Versión 3.30
- Fecha de los precios: 07/10/2015
- Divisa: EUR

**TL970** u TL970 Juego de gancho y pinzas
Un kit completo que incluye 3 juegos de cables de prueba: - Juego de cables de prueba con mini-ganchos TL940 - Juego de cables de prueba con mini-pinzas TL950 - Juego de cables de prueba con micro-ganchos TL960
