# TL81A Juego de cables de prueba Deluxe para aplicaciones electrónicas

- Propiedad del archivo: CONSTRUNARIO
- Formato: FIEBDC-3/2012
- Programa: Construnario Versión 3.30
- Fecha de los precios: 07/10/2015
- Divisa: EUR

**TL81A** u TL81A Juego de cables de prueba Deluxe para aplicaciones electrónicas
- Incluye los componentes del TL80 más una pareja de cables de prueba modulares (uno rojo y otro negro) de 1 m de longitud aislados con silicona, puntas de prueba, pinzas tipo gancho y de presión, pinzas de cocodrilo, adaptador para puntas de prueba de circuitos integrados y terminales de espadín. - Un año de garantía.
