# TLK287 - Juego de cables de prueba maestra electrónicos

- Propiedad del archivo: CONSTRUNARIO
- Formato: FIEBDC-3/2012
- Programa: Construnario Versión 3.30
- Fecha de los precios: 07/10/2015
- Divisa: EUR

**TLK287** u TLK287 - Juego de cables de prueba maestra electrónicos
El juego perfecto de cables de prueba para el diseño y las comprobaciones electrónicas actuales.
Incluye: - Sondas electrónicas de precisión con puntas afiladas provistas de muelles, para maximizar el contacto con los puntos de comprobación SMD. - Micropinzas y cables que permiten una comprobación SMD correcta. - Minipinzas de cocodrilo, pinzas y sondas para casi cualquier tarea electrónica.
