# BP980 Juego de clavijas banana dobles

- Propiedad del archivo: CONSTRUNARIO
- Formato: FIEBDC-3/2012
- Programa: Construnario Versión 3.30
- Fecha de los precios: 07/10/2015
- Divisa: EUR

**BP980** u BP980 Juego de clavijas banana dobles
- 5 pares (rojo, negro) de conectores tipo banana de 4 mm. - Cada conector tiene orificios de 3,1 mm para cables. - Conectores/clavija de acero, muelles de berilo-cobre. - 30 V rms ó 60 V CC, 15 A.
