# TL71-1 Juego de puntas de prueba

- Propiedad del archivo: CONSTRUNARIO
- Formato: FIEBDC-3/2012
- Programa: Construnario Versión 3.30
- Fecha de los precios: 07/10/2015
- Divisa: EUR

**TL71-1** u TL71-1 Juego de puntas de prueba
- Puntas de prueba (una roja y otra negra) con aislamiento de silicona, y conectores en ángulo recto - Recomendadas para medidas de µV - CAT II 1000 V, 10 A Aprobadas por UL - CAT III 1000 V, CAT IV 600 V con capucha protectora
