# TL75-1 Juego de puntas de prueba de punta dura

- Propiedad del archivo: CONSTRUNARIO
- Formato: FIEBDC-3/2012
- Programa: Construnario Versión 3.30
- Fecha de los precios: 07/10/2015
- Divisa: EUR

**TL75-1** u TL75-1 Juego de puntas de prueba de punta dura
- Puntas de prueba (una roja y otra negra) de cómodo agarre con aislamiento de PVC y conectores banana en ángulo recto recubiertos. - Recomendadas para uso general. - CAT II 1000 V, 10 A. - CAT III 1000 V, CAT IV 600 V con capucha protectora.
