# TL76 Juego de puntas de prueba completo

- Propiedad del archivo: CONSTRUNARIO
- Formato: FIEBDC-3/2012
- Programa: Construnario Versión 3.30
- Fecha de los precios: 07/10/2015
- Divisa: EUR

**TL76** u TL76 Juego de puntas de prueba completo
- Puntas de silicona (rojo, negro) con cable de 1,5 m de longitud con conector tipo banana en ángulo recto. - Punta tipo barril (extraíble) para utilizar en enchufes de pared (4 mm diámetro). - La punta tipo barril puede extraerse (2 mm diámetro). - Capuchones CI aislados y extraíbles que permiten la medida en cables muy agrupados y conforme a la normativa GS38. - Categoría de seguridad CAT II 1000 V, 10 A. - CAT III 1000 V, CAT IV 600V solo con capuchón protector. - 1 año de garantía.
