# TL221 Juego de cables de extensión SureGrip™

- Propiedad del archivo: CONSTRUNARIO
- Formato: FIEBDC-3/2012
- Programa: Construnario Versión 3.30
- Fecha de los precios: 07/10/2015
- Divisa: EUR

**TL221** u TL221 Juego de cables de extensión SureGrip™
Los accesorios SureGrip™ están diseñados para mejorar el agarre. Superficies de goma sobremoldeadas y diseño ergonómico para proporcionar al usuario un agarre al accesorio cómodo y fiable y centrarse simplemente en efectuar una medida precisa. - Un par (rojo, negro) de cables con aislamiento de silicona y conectores rectos en ambos extremos. - Incluye un par (rojo, negro) de acopladores hembra. - Longitud de 1,5 m. - Categoría de seguridad 600 V CAT IV, 1000 V CAT III, 10 A. Certificado UL. - 1 año de garantía.
