# TL222 Juego de cables de prueba de silicona SureGrip™

- Propiedad del archivo: CONSTRUNARIO
- Formato: FIEBDC-3/2012
- Programa: Construnario Versión 3.30
- Fecha de los precios: 07/10/2015
- Divisa: EUR

**TL222** u TL222 Juego de cables de prueba de silicona SureGrip™
Los accesorios SureGrip™ están diseñados para mejorar el agarre. Superficies de goma sobremoldeadas y diseño ergonómico para proporcionar al usuario un agarre al accesorio cómodo y fiable y centrarse simplemente en efectuar una medida precisa. - Cables para multímetro digital (rojo, negro) con conectores banana de diámetro estándar y aislamiento de seguridad - Conector en ángulo recto en ambos extremos - Protector reforzado - Cable aislado de silicona de 1,5 metros - Categoría de seguridad CAT IV 600 V, CAT III 1000 V, 10 A. Certificado UL - 1 año de garantía
