# TL27 Juego de cables robustos

- Propiedad del archivo: CONSTRUNARIO
- Formato: FIEBDC-3/2012
- Programa: Construnario Versión 3.30
- Fecha de los precios: 07/10/2015
- Divisa: EUR

**TL27** u TL27 Juego de cables robustos
- Construcción resistente con ranuras de montaje. - Funda con 10 ranuras para cables de hasta 8 mm de diámetro. - Dimensiones: 27,9 cm L x 8,9 cm An x 3,2 cm Al.
