# TL220 -1 SureGrip™ Industrial Test Lead Set

- Propiedad del archivo: CONSTRUNARIO
- Formato: FIEBDC-3/2012
- Programa: Construnario Versión 3.30
- Fecha de los precios: 07/10/2015
- Divisa: EUR

**TL220-1** u TL220 -1 SureGrip™ Industrial Test Lead Set
- Juego de pinzas de cocodrilo AC220 SureGrip™. - Juego de puntas de prueba aisladas TP220 SureGrip TM. - Juego de cables de silicona TL224 SureGrip™ (ángulo recto a ángulo recto). - CAT II 1000 V, 10 A (solo TP220). - CAT III 1000 V, CAT IV 600 V con capucha protectora.
