# TL223-1 Juego de cables eléctricos SureGrip™

- Propiedad del archivo: CONSTRUNARIO
- Formato: FIEBDC-3/2012
- Programa: Construnario Versión 3.30
- Fecha de los precios: 07/10/2015
- Divisa: EUR

**TL223-1** u TL223-1 Juego de cables eléctricos SureGrip™
- Juego de pinzas de cocodrilo AC220 SureGrip™ - Juego de puntas de prueba aisladas TP238SureGrip TM - Juego de cables de silicona TL224 SureGrip™ (recto a ángulo recto)
