# Juego de puntas de prueba TL238 SureGrip™ para entornos de alta energía

- Propiedad del archivo: CONSTRUNARIO
- Formato: FIEBDC-3/2012
- Programa: Construnario Versión 3.30
- Fecha de los precios: 07/10/2015
- Divisa: EUR

**TL238** u Juego de puntas de prueba TL238 SureGrip™ para entornos de alta energía
- Puntas de prueba aisladas TP238 SureGrip™ con menos de 4 mm de metal expuesto (GS38) y un protector para dedos flexible y extraíble. - Extensores de punta de prueba de 20 cm TP280 - Juego de cables de prueba de silicona SureGrip™ TL224
