# Kit de accesorios TLK-220 EUR SureGrip™

- Propiedad del archivo: CONSTRUNARIO
- Formato: FIEBDC-3/2012
- Programa: Construnario Versión 3.30
- Fecha de los precios: 07/10/2015
- Divisa: EUR

**TLK-220** u Kit de accesorios TLK-220 EUR SureGrip™
- Juego de pinzas de cocodrilo AC220 SureGrip™. - Juego de pinzas de cocodrilo de gran tamaño SureGrip™ AC285. - Juego de puntas de prueba extrafinas TP74 (4 mm). - Juego de cables de prueba de silicona SureGrip™ TL224. - Estuche flexible grande con cremallera y compartimento extraíble.
