# Kit de accesorios maestro TLK-225-1 SureGrip™

- Propiedad del archivo: CONSTRUNARIO
- Formato: FIEBDC-3/2012
- Programa: Construnario Versión 3.30
- Fecha de los precios: 08/10/2015
- Divisa: EUR

**TLK-225-1** u Kit de accesorios maestro TLK-225-1 SureGrip™
- Juego de pinzas de cocodrilo AC220 SureGrip™. - Juego de pinzas de gancho AC280 SureGrip™0 - AC283 Juego de pinzas SureGrip™. - Juego de pinzas de cocodrilo de gran tamaño SureGrip™ AC285. - Juego de cables de prueba aislados TP238SureGrip™. - Juego de cables de prueba de silicona SureGrip™ TL224. - Bolsa de 6 bolsillos.
