# TLK289 Juego de cables de prueba industriales EUR

- Propiedad del archivo: CONSTRUNARIO
- Formato: FIEBDC-3/2012
- Programa: Construnario Versión 3.30
- Fecha de los precios: 08/10/2015
- Divisa: EUR

**TLK289** u TLK289 Juego de cables de prueba industriales EUR
Diseñado para comprobaciones eléctricas y electrónicas en entornos industriales actuales.
Incluye: - Pinzas de cocodrilo SureGrip™, pinzas, pinzas tipo gancho y puntas de prueba industriales para un contacto fiable en varios puntos de comprobación. - Correa con imán para una colocación cómoda del multímetro en superficies metálicas. - Adaptador de temperatura con termopares tipo K para mediciones directas mediante las funciones de medición de temperatura del multímetro digital. - Estuche flexible protector para multímetro digital y todos sus accesorios.
