# T5-KIT-1 Kit para el T5 Este kit completa la oferta del modelo T5 con sondas de prueba SureGrip y funda de transporte

- Propiedad del archivo: CONSTRUNARIO
- Formato: FIEBDC-3/2012
- Programa: Construnario Versión 3.30
- Fecha de los precios: 08/10/2015
- Divisa: EUR

**T5-KIT-1** u T5-KIT-1 Kit para el T5 Este kit completa la oferta del modelo T5 con sondas de prueba SureGrip y funda de transporte
Juego de puntas de prueba aisladas TP238SureGrip TM - Cocodrilos extragrandes AC285 SureGrip. - Funda de transporte de vinilo C33.
