# Kit L215 SureGripTM con linterna y extensor de sonda

- Propiedad del archivo: CONSTRUNARIO
- Formato: FIEBDC-3/2012
- Programa: Construnario Versión 3.30
- Fecha de los precios: 08/10/2015
- Divisa: EUR

**L215** u Kit L215 SureGripTM con linterna y extensor de sonda
- Luz de sonda L200. - Extensores de sonda de prueba de 20 cm TP280. - Sondas de prueba SureGrip TP220. - Juego de cables de prueba de silicona SureGrip L224. - Bolsa plegable con seis bolsillos y correa de gancho y lazo.
