# TP220-1 Juego de puntas de prueba SureGripTM

- Propiedad del archivo: CONSTRUNARIO
- Formato: FIEBDC-3/2012
- Programa: Construnario Versión 3.30
- Fecha de los precios: 08/10/2015
- Divisa: EUR

**TP220-1** u TP220-1 Juego de puntas de prueba SureGripTM
- Un par (rojo, negro) de puntas de prueba industriales. - Punta afilada de acero inoxi dable de 12 mm que proporciona un contacto eficaz. - Guardadedos flexible que mejora el agarre. - Recomendado para el uso con cables TL222 y TL224 - Categoría de seguridad CAT II 1000 V, 10 A.
