# TP74 Puntas de prueba de tipo linterna

- Propiedad del archivo: CONSTRUNARIO
- Formato: FIEBDC-3/2012
- Programa: Construnario Versión 3.30
- Fecha de los precios: 08/10/2015
- Divisa: EUR

**TP74** u TP74 Puntas de prueba de tipo linterna
- Un par (rojo, negro). - Las puntas incluyen contactos de muelle de tipo banana con extremos de latón chapados en níquel. - Categoría de seguridad CAT II 1000 V, 10 A. - Categoría CAT III 1000 V solo con capuchón protector. - Un año de garantía.
