# Juego de puntas de prueba flexibles para tomas TLK290

- Propiedad del archivo: CONSTRUNARIO
- Formato: FIEBDC-3/2012
- Programa: Construnario Versión 3.30
- Fecha de los precios: 08/10/2015
- Divisa: EUR

**TLK290** u Juego de puntas de prueba flexibles para tomas TLK290
El juego incluye tres puntas de prueba flexibles para tomas y una pinza de cocodrilo grande. - Puntas de prueba para su uso en motores y tomas trifásicas. - Las puntas de prueba tienen puntos de medida flexibles que se ajustan perfectamente a las tomas de 4 y 8 mm. - Para su uso con cables de prueba con aislamiento de 4 mm, como los Fluke TL224. - Conexión segura, por ejemplo, en conectores CEE 16 A y CEE 32 A. - CAT II 1000 V, 8A.
