# TP1-1 (hoja plana)

- Propiedad del archivo: CONSTRUNARIO
- Formato: FIEBDC-3/2012
- Programa: Construnario Versión 3.30
- Fecha de los precios: 08/10/2015
- Divisa: EUR

**TP1-1** u TP1-1 (hoja plana)
- Puntas de prueba lisas y afiladas. - CAT IV 600 V, CAT III 1000 V, 10 A. Aprobadas por UL.
