# TP80 Puntas de pruebas para Cl

- Propiedad del archivo: CONSTRUNARIO
- Formato: FIEBDC-3/2012
- Programa: Construnario Versión 3.30
- Fecha de los precios: 08/10/2015
- Divisa: EUR

**TP80** u TP80 Puntas de pruebas para Cl
- Dos sondas (roja, negra). - Su cápsula aislante IC evita cortocircuitar pines adyacentes en circuitos integrados. - CAT III 1000 V, 10 A. Aprobadas por UL. - Un año de garantía.
