# Juego de sondas de prueba con fusibles TLK291

- Propiedad del archivo: CONSTRUNARIO
- Formato: FIEBDC-3/2012
- Programa: Construnario Versión 3.30
- Fecha de los precios: 08/10/2015
- Divisa: EUR

**TLK291** u Juego de sondas de prueba con fusibles TLK291
- Un par (rojo, negro) de sondas de prueba con fusibles. - Diseñado para cumplir las especificaciones GS38 del Reino Unido. - CAT III 1000 V, 0,5 A. - Fusible: 500 mA/1000 V/FF/50 kA.
