# AC220 Juego de pinzas de cocodrilo SureGripTM

- Propiedad del archivo: CONSTRUNARIO
- Formato: FIEBDC-3/2012
- Programa: Construnario Versión 3.30
- Fecha de los precios: 08/10/2015
- Divisa: EUR

**AC220** u AC220 Juego de pinzas de cocodrilo SureGripTM
Los accesorios SureGrip™ están diseñados para mejorar el agarre. Superficies de goma sobremoldeadas y diseño ergonómico para proporcionar al usuario un agarre al accesorio cómodo y fiable y centrarse simplemente en efectuar una medida precisa. - Un par (rojo, negro) de pinzas de cocodrilo pequeñas, aisladas, en baño de níquel - Puntas romas para cabezas de tornillos redondas de hasta 9,5 mm - Recomendado para el uso con cables TL222 y TL224 - Categoría de seguridad CAT IV 600 V, CAT III 1000 V, 10 A. Certificado UL 1 año de garantía
