# AC283 Juego de pinzas SureGripTM

- Propiedad del archivo: CONSTRUNARIO
- Formato: FIEBDC-3/2012
- Programa: Construnario Versión 3.30
- Fecha de los precios: 08/10/2015
- Divisa: EUR

**AC283** u AC283 Juego de pinzas SureGripTM
Los accesorios SureGrip™ están diseñados para mejorar el agarre. Superficies de goma sobremoldeadas y diseño ergonómico para proporcionar al usuario un agarre al accesorio cómodo y fiable y centrarse simplemente en efectuar una medida precisa. - Un par (rojo, negro) de pinzas en baño de níquel con apertura de 5 mm. - Punta flexible de 11,4 cm. - Recomendado para el uso con cables TL222 y TL224. - Categoría de seguridad CAT IV 600 V, CAT III 1000 V, 1 A. Certificado UL. - 1 año de garantía.
