# AC87 Pinzas de cocodrilo de ángulo recto

- Propiedad del archivo: CONSTRUNARIO
- Formato: FIEBDC-3/2012
- Programa: Construnario Versión 3.30
- Fecha de los precios: 08/10/2015
- Divisa: EUR

**AC87** u AC87 Pinzas de cocodrilo de ángulo recto
- Un par (rojo, negro). Diseño plano en ángulo recto para conexión a barras colectoras. - Collar ajustable que ofrece 2 rangos de abertura de mandíbulas de hasta 30 mm. - CAT III 600 V, 5 A. Aprobados por UL. - 1 año de garantía.
