# AC89 Pinzas penetrantes robustas de prueba de aislamiento

- Propiedad del archivo: CONSTRUNARIO
- Formato: FIEBDC-3/2012
- Programa: Construnario Versión 3.30
- Fecha de los precios: 08/10/2015
- Divisa: EUR

**AC89** u AC89 Pinzas penetrantes robustas de prueba de aislamiento
- Penetra aislamiento de cables de 0,25 a 1,5 mm. - La aguja de diminuto tamaño permite el auto-cerrado del aislamiento. - CAT IV 600V, CAT III 1000 V, 5 A. Aprobadas por UL. - 1 año de garantía.
