# AC175 Juego de pinzas de cocodrilo

- Propiedad del archivo: CONSTRUNARIO
- Formato: FIEBDC-3/2012
- Programa: Construnario Versión 3.30
- Fecha de los precios: 08/10/2015
- Divisa: EUR

**AC175** u AC175 Juego de pinzas de cocodrilo
- Pinzas de cocodrilo (roja y negra) para TL175/TL71/TL75. - Pinzas con 8 mm de apertura. - Categoría de seguridad CAT IV 600 V, CAT III 1000 V, 10 A.
