# Pinza amperimétrica de CA i5S

- Propiedad del archivo: CONSTRUNARIO
- Formato: FIEBDC-3/2012
- Programa: Construnario Versión 3.30
- Fecha de los precios: 08/10/2015
- Divisa: EUR

**i5S** u Pinza amperimétrica de CA i5S
Amplíe el uso del analizador de calidad eléctrica de la serie 430 de Fluke con esta pinza amperimétrica CA de 5 A, que está especialmente diseñada para proporcionar precisión en medidas de baja corriente al tiempo que mide la corriente del secundario de los transformadores de medida. - La pinza amperimétrica de rango bajo mide hasta 5 A de CA. - Su diseño compacto facilita el almacenamiento y el transporte; la pinza sólo mide 116 x 43 x 23 mm (4,6 x 1,7 x 0,9 pulgadas). - Realiza lecturas precisas sin abrir el circuito. - CAT III 600 V (sólo para conductores aislados)
