# Sonda amperimétrica AC cómoda de pequeño tamaño i200

- Propiedad del archivo: CONSTRUNARIO
- Formato: FIEBDC-3/2012
- Programa: Construnario Versión 3.30
- Fecha de los precios: 08/10/2015
- Divisa: EUR

**i200** u Sonda amperimétrica AC cómoda de pequeño tamaño i200
Las sondas amperimétricas Fluke son instrumentos ideales para ampliar los rangos de corriente de los multímetros. El i200 es una sonda amperimétrica CA de 200A de rango único con salida de corriente a través de conectores tipo banana con aislamiento de seguridad. El i200 es compatible con la mayoría de multímetros Fluke o cualquier otro dispositivo de medida de corriente que acepte conectores banana con aislamiento. - Complemento para multímetros digitales que permite medir hasta los 200 A CA. - La salida de 1mA por amperio garantiza una fácil lectura en el medidor. - Toma lecturas de corriente exactas sin interrumpir el circuito. - Diámetro máximo del conductor: 20 mm. - Categoría de seguridad CAT III 600 V.
